# CCC 2.0
Angebotsaufforderung (GAEB DA XML 3.2, DA83)
Projekt: 3234
Währung: EUR
Vergabeart: Offenes Verfahren
Eröffnung: 26.11.2026 09:00:00
Ende der Zuschlagsfrist: 15.01.2027
Abgabeort: elektronisch über das DTVP Deutsche Vergabeportal; https://d
Ausführungsende: 01.07.2028
Erstellt mit: GXML Toolbox V3.2 R20140604, ORCA AVA 22.0 - Professional Edition 22.00.09, 26.10.2026

## Vorbemerkungen
Im Rahmen des Modellvorhabens "Congress Culture City 2.0" soll das Teilprojekt TP14 "Umgestaltung Viktoriastraße" umgesetzt werden.

Das Projektgebiet besteht aus einer Straße und umfasst ca. 5.500 m² Straßen- und Gehwegfläche (teilweise unter Kolonnaden).

Im Zuge des Umbaus wird Oberbau- und Bodenmaterial abgebrochen/aufgenommen und entsorgt. Für die Festlegung des Entsorgungsweges soll eine baubegleitende Deklarationsanalyse erfolgen.

Definierter Planungsbeginn: 11.01.2027
in Abstimmung mit der Bauleitung

Ausführungsende: Juli 2028

## 22 CCC 2.0 TP 14 Viktoriastraße - Deklarationsanalyse

### Titel 01 Deklarationsanalyse

**01.1 Deklarationsanalyse Bodenmaterial/Baggergut**
Untersuchung nach EBV Anlage 1, Tabelle 3, für Bodenmaterial (Bodenmaterial-BM / Baggergut-BG), Parameterumfang BM-0* aus der Gesamtfraktion, ohne spezifische Belastung sowie Ergänzungsparameter nach DepV Anh. 3, Tab. 2, Spalte 5-8 (DK 0 - DK III) inkl. landesspezifischer Parameter.
Inkl. Homogenisieren von Bodenmaterial in Backenbrecher.
Inkl. Herstellung von Mischproben.
Menge: 5,000 St

**01.2 Deklarationsanalyse Bodenmaterial/Baggergut**
Untersuchung nach EBV Anlage 1, Tabelle 3, für Bodenmaterial (Bodenmaterial-BM / Baggergut-BG), Parameterumfang BM-0* aus der Gesamtfraktion, ohne spezifische Belastung.
Inkl. Homogenisieren von Bodenmaterial in Backenbrecher.
Inkl. Herstellung von Mischproben.
Menge: 5,000 St

**01.3 Deklarationsanalyse RC-Material**
Untersuchung nach EBV Anlage 1, Tabelle 1 für RC-Material (Spalte 3 - 5) sowie Ergänzungsparameter nach DepV Anh. 3, Tab. 2, Spalte 5-8 (DK 0 - DK III) inkl. landesspezifischer Parameter.
Inkl. Homogenisieren von Bodenmaterial in Backenbrecher.
Inkl. Herstellung von Mischproben.
Menge: 5,000 St

**01.4 Deklarationsanalyse RC-Material**
Untersuchung nach EBV Anlage 1, Tabelle 1 für RCMaterial
(Spalte 3 - 5).
Inkl. Homogenisieren von Bodenmaterial in Backenbrecher.
Inkl. Herstellung von Mischproben.
Menge: 5,000 St

**01.5 Deklarationsanalyse HO-Schotter**
Untersuchung nach EBV Anlage 1, Tabelle 1 für HOS
(Spalte 6 - 7) sowie Ergänzungsparameter nach DepV
Anh. 3, Tab. 2, Spalte 5-8 (DK 0 - DK III) inkl. landesspezifischer
Parameter.
Inkl. Homogenisieren von Material in Backenbrecher.
Inkl. Herstellung von Mischproben.
Menge: 3,000 St

**01.6 Bestimmung PAK**
Teererkennung nach RuVA-StB01, PAK nach EPA und
Phenolindex im Eluat.
Inkl. Herstellung von Mischproben.
Menge: 5,000 St

**01.7 Darstellung von Analyseergebnissen**
Darstellung von Analyseergebnissen in Berichtform.
Die Berichte sind einzeln zu jeder Analyse anzufertigen.
Menge: 10,000 St

**01.8 Probenahme Haufwerksbeprobung**
Probenahme von den Haufwerken zur Deklarationsanalyse
zu den Pos. 1.1; 1.2; 1.3; 1.4 und 1.5
Einschl. Erstellung eines Probenahmeprotokolls.
Menge: 10,000 St

**01.9 Probenahme zur Bestimmung PAK-Gehaltes**
Entnahme von Asphaltproben zur Bestimmung des
PAK-Gehaltes zu der Pos. 1.6.
Probenahme nach Wahl des AN.
Einschl. Erstellung eines Probenahmeprotokolls.
Menge: 5,000 St

**01.10 Anfahrten zum Erdmassenzwischenlager**
Anfahrten zum Erdmassenzwischenlager bis zu einer
Entfernung vom 15 km vom Projektgebiet TP14.
Menge: 10,000 St

**01.11 Anfahrten zur Baustelle**
Anfahrten zur Baustelle TP14 in Saarbrücken.
Menge: 10,000 St

### Titel 02 Sonstige Leistungen

**02.1 Durchführung dynamische Plattendruckversuche**
Durchführung von dynamischen Plattendruckversuchen
mit Hilfe des leichten Fallgewichtsgerätes nach
TP BF-Stb, T 8.3
Protokollieren und Auswertung des Versuches.
Menge: 10,000 St

**02.2 Durchführung statischen Plattendruckversuche**
Durchführung von statischen Plattendruckversuchen
gemäß DIN 18134, ein Gegengewicht wird bauseits
bereitgestellt.
Protokollieren und Auswertung des Versuches.
Menge: 10,000 St

### Titel 03 zusätzliche Abstimmungsgespräche

**03.10 Stundensatz**
*** Bedarfsposition ohne GB
Zusätzliche Abstimmungsgespräche
Stundensatz
Menge: 1,000 h

**03.20 Tagessatz**
*** Bedarfsposition ohne GB
zusätzliche Abstimmungsgespräche
Tagessatz
Menge: 1,000 d
